# A1 Verkehrss. AS Mechern - AS Blankenh
Angebotsaufforderung (GAEB 90, DA83)
Währung: EUR
Auftraggeber: Autobahn GmbH des Bundes

## A1 Verkehrss. AS Mechern - AS Blankenh
Datum: 30.06.26

### Abschnitt 00 Verkehrssicherung

#### Unterabschnitt 00.00 Verkehrssicheurng AlD

**00.00.0001 Verkehrssicherung läng.Dauer durchf Arbeitsstelle außer/in Kraft s.*Geb. auf Nachweis**
StL-Nr. 22110513019109092
Verkehrssicherung von längerer Dauer betriebsfertig
aufbauen, vorhalten, warten, instand setzen, betreiben
und abbauen. Vorübergehende Verkehrssicherungsmaßnahmen
durchführen. Die Kontrolle der Verkehrssicherung wird
nicht gesondert vergütet. Vorübergehende Markierung,
transportable Lichtsignalanlage, bauliches Leitelement,
mobile Stauwarnanlage, LED-Anzeigetafel und transportable Schutzeinrichtung werden gesondert vergütet.
Verkehrssicherung an Arbeitsstelle.
Nach RSA, Regelplan 'DI/4 angepasst an die Örtlichkeit'
Vorhandene Verkehrsschilder nach Unterlagen des AG außer Kraft und wieder in Kraft setzen.
Länge des Arbeitsbereiches '6200 m '
Einsatzzeit '30 d '
Verkehrsrechtliche Anordnung nach Unterlagen des AG
einholen und zugehörige Unterlagen erstellen. Erforderliche Ortsbesichtigungen zur Erstellung der Planunterlagen für die verkehrsrechtliche Anordnung durchführen.
Anfallende Gebühren für verkehrsrechtliche Anordnung
werden auf Nachweis erstattet.
Menge: 1,000 St
Zuordnung: 105

**00.00.0002 Verkehrssicherung läng.Dauer durchf Arbeitsstelle außer/in Kraft s.*Geb. auf Nachweis**
StL-Nr. 22110513019109092
Verkehrssicherung von längerer Dauer betriebsfertig
aufbauen, vorhalten, warten, instand setzen, betreiben
und abbauen. Vorübergehende Verkehrssicherungsmaßnahmen
durchführen. Die Kontrolle der Verkehrssicherung wird
nicht gesondert vergütet. Vorübergehende Markierung,
transportable Lichtsignalanlage, bauliches Leitelement,
mobile Stauwarnanlage, LED-Anzeigetafel und transportable Schutzeinrichtung werden gesondert vergütet.
Verkehrssicherung an Arbeitsstelle.
Nach RSA, Regelplan 'D AS 1 angepasst an die
Örtlichkeit '
Vorhandene Verkehrsschilder nach Unterlagen des AG außer Kraft und wieder in Kraft setzen.
Länge des Arbeitsbereiches 'Anschlussstelle '
Einsatzzeit '30 d '
Verkehrsrechtliche Anordnung nach Unterlagen des AG
einholen und zugehörige Unterlagen erstellen. Erforderliche Ortsbesichtigungen zur Erstellung der Planunterlagen für die verkehrsrechtliche Anordnung durchführen.
Anfallende Gebühren für verkehrsrechtliche Anordnung
werden auf Nachweis erstattet.
Menge: 2,000 St
Zuordnung: 105

**00.00.0003 Verkehrssicherung läng.Dauer durchf Arbeitsstelle außer/in Kraft s.*Geb. auf Nachweis**
StL-Nr. 22110513019109092
Verkehrssicherung von längerer Dauer betriebsfertig
aufbauen, vorhalten, warten, instand setzen, betreiben
und abbauen. Vorübergehende Verkehrssicherungsmaßnahmen
durchführen. Die Kontrolle der Verkehrssicherung wird
nicht gesondert vergütet. Vorübergehende Markierung,
transportable Lichtsignalanlage, bauliches Leitelement,
mobile Stauwarnanlage, LED-Anzeigetafel und transportable Schutzeinrichtung werden gesondert vergütet.
Verkehrssicherung an Arbeitsstelle.
Nach RSA, Regelplan 'DI/1l angepasst an die Örtlichkeit
'
Vorhandene Verkehrsschilder nach Unterlagen des AG außer Kraft und wieder in Kraft setzen.
Länge des Arbeitsbereiches '6200 m '
Einsatzzeit '30 d '
Verkehrsrechtliche Anordnung nach Unterlagen des AG
einholen und zugehörige Unterlagen erstellen. Erforderliche Ortsbesichtigungen zur Erstellung der Planunterlagen für die verkehrsrechtliche Anordnung durchführen.
Anfallende Gebühren für verkehrsrechtliche Anordnung
werden auf Nachweis erstattet.
Menge: 1,000 St
Zuordnung: 105

**00.00.0004 Transp.Schutzeinrichtung aufbauen Arb.st./fl. Verk.*Aufhaltest. T3 Wirkungsber.maxW1 Aufst.unverankert**
StL-Nr. 221105605231901
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 1 (W max. 0,60 m).
Maximale Baubreite '0,30m '
Aufstellung unverankert.
Menge: 6200,000 m
Zuordnung: 105

**00.00.0005 Transport. Schutzeinr. vorhalten wie Vorposition**
StL-Nr. 22110561001
Transportable Schutzeinrichtung vorhalten, warten und
instand setzen. Vorübergehende Verkehrssicherungsmaßnahmen durchführen. Die Kontrolle wird gesondert
vergütet.
Transportable Schutzeinrichtung wie in Vorposition beschrieben.
Menge: 186000,000 md
Zuordnung: 105

**00.00.0006 AEK f. transp. Schutzeinr. aufb.*Kurzabsenkung**
StL-Nr. 22110562592
Anfangs-/Endkonstruktion (AEK) für transportable
Schutzeinrichtung aufbauen und abbauen. Vorhalten, Kontrolle, Wartung und Instandsetzung werden gesondert
vergütet. Vorübergehende Verkehrssicherungsmaßnahmen
durchführen. 70 v. H. des Preises werden nach Aufbau,
der Rest nach Abbau vergütet.
AEK an OZ 'v.g. OZ '
Als Kurzabsenkung.
Menge: 2,000 St
Zuordnung: 105

**00.00.0007 AEK vorhalten wie Vorposition**
StL-Nr. 22110563001
Anfangs-/Endkonstruktion (AEK) für transportable
Schutzeinrichtung vorhalten, warten und instand setzen.
Vorübergehende Verkehrssicherungsmaßnahmen durchführen.
Die Kontrolle wird gesondert vergütet.
AEK wie in Vorposition beschrieben.
Menge: 120,000 Std
Zuordnung: 105

**00.00.0008 Längsmarkierung Typ I herstellen durchg. Fb.begr.*Breite 0,15 m Folie*mind. P 6*nicht grob. Decke Markierung entf.**
StL-Nr. 22110532012204201
Längsmarkierung Typ I einschl. evtl. Sperrflächenumrandung als vorübergehende Markierung herstellen, warten
und instand setzen. Vormarkieren. Vorübergehende Verkehrssicherungsmaßnahmen durchführen. Abgerechnet wird
der markierte Strich, bei Doppelstrichen zwei Striche.
Durchgehend als Fahrbahnbegrenzung.
Strichbreite = 0,15 m.
Markierungssystem aus Folie.
Verkehrsklasse mindestens P 6.
Markierung auf nicht grobstrukturierter Asphaltdeckschicht.
Markierung entfernen. Abfall aufnehmen und nach Wahl
des AN verwerten.
Menge: 20000,000 m
Zuordnung: 105

**00.00.0009 Längsmarkierung Typ I herstellen Str/L 1zu2 Leitl.*Breite 0,15 m Folie*mind. P 6*nicht grob. Decke Markierung entf.**
StL-Nr. 22110532032204201
Längsmarkierung Typ I einschl. evtl. Sperrflächenumrandung als vorübergehende Markierung herstellen, warten
und instand setzen. Vormarkieren. Vorübergehende Verkehrssicherungsmaßnahmen durchführen. Abgerechnet wird
der markierte Strich, bei Doppelstrichen zwei Striche.
Unterbrochen, Verhältnis Strich/Lücke 1 zu 2 als Leitlinie.
Strichbreite = 0,15 m.
Markierungssystem aus Folie.
Verkehrsklasse mindestens P 6.
Markierung auf nicht grobstrukturierter Asphaltdeckschicht.
Markierung entfernen. Abfall aufnehmen und nach Wahl
des AN verwerten.
Menge: 2100,000 m
Zuordnung: 105

**00.00.0010 Längsmarkierung Typ I herstellen Str/L 1zu1 Leitl.*Breite 0,15 m Folie*mind. P 6*nicht grob. Decke Markierung entf.**
StL-Nr. 22110532052204201
Längsmarkierung Typ I einschl. evtl. Sperrflächenumrandung als vorübergehende Markierung herstellen, warten
und instand setzen. Vormarkieren. Vorübergehende Verkehrssicherungsmaßnahmen durchführen. Abgerechnet wird
der markierte Strich, bei Doppelstrichen zwei Striche.
Unterbrochen, Verhältnis Strich/Lücke 1 zu 1 als Leitlinie.
Strichbreite = 0,15 m.
Markierungssystem aus Folie.
Verkehrsklasse mindestens P 6.
Markierung auf nicht grobstrukturierter Asphaltdeckschicht.
Markierung entfernen. Abfall aufnehmen und nach Wahl
des AN verwerten.
Menge: 300,000 m
Zuordnung: 105

**00.00.0011 Längsmarkierung Typ I herstellen Str/L 1zu1 Blockm*Breite 0,30 m Folie*mind. P 6*nicht grob. Decke Markierung entf.**
StL-Nr. 22110532044204201
Längsmarkierung Typ I einschl. evtl. Sperrflächenumrandung als vorübergehende Markierung herstellen, warten
und instand setzen. Vormarkieren. Vorübergehende Verkehrssicherungsmaßnahmen durchführen. Abgerechnet wird
der markierte Strich, bei Doppelstrichen zwei Striche.
Unterbrochen, Verhältnis Strich/Lücke 1 zu 1 als Fahrbahnbegrenzung (Blockmarkierung).
Strichbreite = 0,30 m.
Markierungssystem aus Folie.
Verkehrsklasse mindestens P 6.
Markierung auf nicht grobstrukturierter Asphaltdeckschicht.
Markierung entfernen. Abfall aufnehmen und nach Wahl
des AN verwerten.
Menge: 600,000 m
Zuordnung: 105

USt %: 19,00
